# Errichtung einer Carportanlage
Angebotsaufforderung (GAEB DA XML 3.2, DA83)
Projekt: 2026-LWL-LRA-04
Währung: EUR
Vergabeart: Verhandlungsverfahren
Auftraggeber: Landkreis Ludwigslust-Parchim, Landratsamt Ludwigslust, Garnissonsstraße 1, 19288 Ludwigslust, Telefon 03871-7221003, E-Mail ronny.knoll@kreis-lup.de; DV-Nummer: LOS04; Vergabenummer: LOS04
Erstellt mit: BECHMANN AVA 2026.20/ GXML Toolbox V3.3 R20210630, BECHMANN AVA 2026.20, 18.09.2026

## Zusätzlicher Text
Leistungsverzeichnis
über

Los 4 Carportanlage

Bauherr:  Landkreis Ludwigslust - Parchim
  FD10 - Gebäudemanagement
  Putlitzer Straße 25
  19370  Parchim

Projekt:  Landratsamt Ludwigslust

  Garnissonsstraße 1
  19288  Ludwigslust

## Los04 Los 4 Carportanlage
Datum: 18.09.2026

*Hinweis: Vorbemerkungen*
Vorbemerkungen

Der bei den Arbeiten anfallende Schutt (Bauschutt, Verpackungsmaterial, sonstige Abfälle) ist in Behältern zu sammeln und regelmäßig unter Beachtung der entsprechenden gesetzlichen Bestimmungen, bzw. technischen Regeln umwelt- und fachgerecht zu entsorgen. Dabei ist auf sortenreine Entsorgung und besonders darauf zu achten, dass schadstoffbelastete Abfälle nicht mit unbelasteten gemischt werden. Bei allen Abbruchpositionen sind die Aufwendungen für Abbruch, Transport einschl. Containerbereitstellung sowie gesetzeskonformer Entsorgung und Kippgebühr mit zu erfassen und in den EP einzukalkulieren.

Die tägliche Grobreinigung und eine besenreine Säuberung der Baustelle vor dem Wochenende sowie bei tagelangen Arbeitsunterbrechungen haben zwingend zu erfolgen. Die Kosten sind mit einzukalkulieren. Baustrom und Bauwasser werden kostenfrei zur Verfügung gestellt. Verteilung auf der Baustelle ist Sache des AN und wird nicht gesondert vergütet. Die Toiletten im jeweiligen Objekt stehen zur Verfügung.

Bei der Bearbeitung des Angebots sind vollinhaltlich die Bestimmungen der Vergabe- und Vertragsordnung für Bauleistungen (VOB) in ihrer neuesten Fassung zu beachten und einzuhalten, insbesondere die Hinweise auf zu beachtende DIN-Vorschriften sowie die Vorschriften und Hinweise der Hersteller- und Lieferfirmen. Die einschlägigen technischen Bestimmungen sowie die Unfallverhütungsvorschriften (UVV) sind selbstverantwortlich zu beachten, Kosten daraus sind in die Einheitspreise einzukalkulieren. Sicherheitsmaßnahmen zur Abwendung von Gefahren hat der Auftragnehmer sofort durchzuführen. Er haftet bei Unterlassung für eintretende Schäden.

Lagermöglichkeiten sind auf der  Baustelle vorhanden. Vor Anlieferung ist der Lagerplatz unbedingt mit der Bauleitung abzustimmen. Entstandene Kosten durch zusätzlichen Transport auf der Baustelle werden nicht vergütet.

Mit der Angebotsabgabe erklärt der Bieter, dass seine angebotenen Leistungen in allen Teilen den Forderungen des DIN, Werksvorschriften und Richtlinien entsprechen und alle für die fertige Erstellung der Leistungen benötigen Materialien, Hilfsmittel und Arbeitsvorgänge in seinen Preisen kostenmäßig erfasst und einkalkuliert sind. Sämtliche Einheitspreise sind Festpreise und behalten ihre Gültigkeit bis zur Gesamtfertigstellung der Bauleistungen. Nachforderungen, insbesondere für Erhöhungen von Material- und Nebenkosten sowie Lohnerhöhungen sind ausnahmslos ausgeschlossen. Dies gilt auch für Stundenlohnarbeiten. Preise für etwaige Zusatz- und Nachtragsarbeiten sind nach den Preisen des dem Vertrag zugrunde liegenden Angebots zu ermitteln bzw. werden danach abgerechnet. Ohne schriftlichen Auftrag dürfen keine Zusatz- und Nachtragsarbeiten ausgeführt werden.

Enthalten die Verdingungsunterlagen nach Auffassung des Bieters Unklarheiten, die die Preisermittlung beeinflussen könnten, so hat der Bieter den Auftraggeber vor Angebotsabgabe schriftlich darauf hinzuweisen. Nach Auftragserteilung kann sich der Auftragnehmer nicht mehr auf etwaige Unklarheiten oder Widersprüchlichkeiten in der Ausschreibung berufen.

Wettbewerbsbeschränkende Absprachen von Bietern führen zum Ausschluss bei dem Vergabeverfahren.

Aufmaß und Abrechnung erfolgt nach einem, vom Unternehmer aufzustellendem, prüfbaren Aufmaß, entsprechend VOB neuster Fassung. Entsprechende Aufmaße sind auch jeder Abschlagsrechnung beizulegen. Der Auftraggeber behält sich vor, Leistungen in zeitlichen Abständen getrennt ausführen zu lassen.

*Hinweis: Aufgabenstellung*
Aufgabenstellung

Das Landratsamt befindet sich in der Garnisonsstraße 1 in 19288 Ludwigslust.
Hierbei handelt es sich um einen Gebäudekomplex, welcher aus drei Bauteilen besteht. Das Haus A ist ein ehemaliges Garnisonsgebäude aus den 1830‘er Jahren. Es besteht aus 5 Geschossen in Mauerwerksbauweise mit Stahlbetondecken und Satteldach. Die Häuser B und C wurden im Jahr 1997 als dreigeschossige und nicht unterkellerte massive Gebäude mit direkter Verbindung zum Haus A neu errichtet.
Rund um den Gebäudekomplex sind verschiedene Parkplatzmöglichkeiten angeordnet. Die neu zu beplanenden Flächen sind in drei Abschnitte geteilt.
Südlich von Haus A ist die Erneuerung der Parkplatzflächen sowie eine Neuerrichtung einer Carportanlage geplant. Südlich von Haus B ist eine Erweiterung von Parkplatzflächen und die Errichtung eines Raucherpavillons geplant.

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Ansicht geplante Carportanlage

Die Ausführung erfolgt in zwei Bauabschnitten. Im ersten Bauabschnitt ist die Aufstellung der Rahmenkonstruktion und der Dachpfetten geplant. Nach Abschluss der Pflasterarbeiten der Carportflächen (Los 1 - Tief- und Landschaftsbau) sind die Dachdeckungsarbeiten und die Bekleidung der Wandflächen geplant.

### 1 Carportanlage

#### 1.0 Baustelleneinrichtung

**1.0.1 Baustelleneinrichtung und -räumung Baustelle einrichten und räumen für den Bereich dieses**
Baustelleneinrichtung und -räumung
Baustelle einrichten und räumen für den Bereich dieses Leistungsverzeichnisses.
Im Preis eingeschlossen sind: An- und Abfuhr, Ab- und Aufladen, Umbauen und Vorhalten aller für die
Bauausführung erforderlichen Einrichtungen wie Geräte, Maschinen, Absperrung und Beleuchtung der Baustelle.
Heranbringen von Wasser und Strom von den vom Auftraggeber bezeichneten Stellen bis zur jeweiligen
Anschlussstelle im Bereich der Baustelle.
Aufbauen, vorhalten und Rückbau von temprären Arbeitsgerüsten.
Die Vorgaben des Auftraggebers zum Bauablauf sind zu beachten.
Menge: 1,000 psch

#### 1.1 Stahlbau

**1.1.1 Werkplanung Stahlbau**
Werkplanung Stahlbau
Erstellung der vollständigen, prüffähigen Werk-, Konstruktions- und Montageplanung für die ausgeschriebene Stahlbaukonstruktion auf Grundlage der freigegebenen Architektenpläne, der freigegebenen statischen Berechnung sowie des Brandschutzkonzeptes. Die Planung hat nach den aktuell gültigen Normen (insbesondere DIN EN 1090-2, EXC 2 oder EXC 3, DIN EN ISO 1990) und den allgemein anerkannten Regeln der Technik zu erfolgen.
Der Leistungsumfang beinhaltet im Einzelnen:
- 3D-Konstruktion: Erstellung eines vollständigen, dreidimensionalen CAD-Modells der gesamten Stahlkonstruktion (z. B. in Tekla Structures, Advance Steel oder vergleichbar).
- Werkstattzeichnungen: Anfertigung aller erforderlichen Übersichtspläne, Zusammenbauzeichnungen (Werkstattzeichnungen) und Einzelteilzeichnungen.
- Montagepläne: Erstellung von übersichtlichen Montage- und Ankerplänen inklusive detaillierter Darstellung aller Bauteilachsen, Knotenpunkte und Vorort-Verbindungen (Schraub- und Schweißverbindungen).
- Anschlussdetails: Konstruktive Ausarbeitung aller Anschlüsse, Stöße, Fußplatten und Verankerungen unter Beachtung der statischen Vorgaben und der Vorgaben des Brandschutzes.
- Stücklisten & Daten: Generierung aller materialrelevanten Listen (Sägelisten, Versandlisten, Schraubenlisten, Beplankungslisten) sowie Bereitstellung digitaler Fertigungsdaten (NC-Daten im DSTV-Format, IFC-Modelle für das BIM-Koordinationsmodell).
Menge: 1,000 psch

**1.1.2 Stahlbauarbeiten Rahmenkostruktion (Statik Pos. 2.3, 2.4, 2a)**
Stahlbauarbeiten Rahmenkonstruktion (Statik Pos. 2.3, 2.4, 2.7)
Lieferung und Montage Dreiteilige Rahmenkonstruktion aus Quadratprofil HQ 150 – 6,3 S 235, einschl. Rahmenverbinder (sh. Detail), Kragarm Dachüberstand (sh. Detail) aus ½ IPE 160 S 235 und Befestigungslaschen für die Dachpfetten und Wandriegel
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Rahmenkonstruktion

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
Kragarm Dachüberstand

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Rahmenverbinder
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Rahmenverbinder (Schnitt)
Menge: 3680,000 kg

**1.1.3 Stahlbauarbeiten Stützenfüße Rahmen (Statik-Pos. 2.7)**
Stahlbauarbeiten Stützenfüße
Lieferung und Montage Stützenfüße der Rahmenkonstruktion aus verschweißten Flachstahlprofilen S 235 einschl. Montagebohrungen,
Befestigung im Beton mit Ankerstange, nicht rostender Stahl, M 10 x 110, verbunden mit 2K-Verbundmörtel (Pos. 5.3 Statik)

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Menge: 22,000 St

**1.1.4 Stahlbauarbeiten Stützenfüße Giebelstützen (Statik-Pos. 3.2)**
Stahlbauarbeiten Stützenfüße Giebelstützen (Statik-Pos. 3.2)
Lieferung und Montage Stützenfüße der Rahmenkonstruktion aus verschweißten Flachstahlprofilen S 235 einschl. Montagebohrungen.
Befestigung im Beton mit Ankerstange, nicht rostender Stahl, M 10 x 110, verbunden mit 2K-Verbundmörtel (Pos. 5.3 Statik)

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Menge: 4,000 St

**1.1.5 Stahlbauarbeiten Dachpfetten (Statik-Pos. 1.1a)**
Stahlbauarbeiten Dachpfetten (Statik-Pos. 1.1a)
Lieferung und Montage Dachpfetten IPE 100 S 235, einschl. Vorbohrung (8,5mm) für die Montage an den Rahmen (Bolzenverbindung 2 x 2 M8 5.6)

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
Draufsicht
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
Details
Menge: 5300,000 kg

**1.1.6 Stahlbauarbeiten Unterkonstruktion für die Beplankung der Außenwände (Statik-Pos. 3.1)**
Stahlbauarbeiten Unterkonstruktion für die Beplankung der Außen- und Trennwände (Statik-Pos. 3.1 und 4.1)
Lieferung und Montage Unterkonstruktion für die Beplankung aus U 100 S 235 und FL 80 x 8 S 235 mit an Ständern befindlichen Laschen verschraubt

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
Grundriss
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Detail Außenwände
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Seiten- und Trennwände
Menge: 2750,000 kg

**1.1.7 Verbindungsmittel**
Verbindungsmittel, Oberfläche feuerverzinkt, wie Laschen, Bolzenverbindungen liefern und gemäß Statik montieren
Menge: 250,000 kg

**1.1.8 Verzinkung Stahlbauteile**
Verzinkung Stahlbauteile
Stahloberfläche feuerverzinken
Stahlbauteile, bestehend aus Stahlträger, aus unlegierten Baustählen, fachgerecht herstellen und feuerverzinken.
Technische Anforderungen:
Verfahren: Stückverzinken (Schmelztauchverzinken) im Tauchbad.
Norm: Ausführung nach DIN EN ISO 1461
Oberflächenbeschaffenheit: Die Zinküberzüge müssen einen festhaftenden, gleichmäßigen und optisch einwandfreien Korrosionsschutz aufweisen. Zinkspitzen, Läufer oder Ascheablagerungen sind fachgerecht zu entfernen.
Menge: 12200,000 kg

**1.1.9 Beplankung der Außenwände**
Beplankung der Außenwände
Lieferung und fachgerechte Montage der Beplankung der Außenwände mit Aluminiumwellblech-Profilplatten für Fassaden, Profil 76/18mm, Beschichtung 25 µm, Stärke 0,7 mm, Befestigung mit Bimetallschrauben 5,5 x 38 mm mit EPDM Dichtung in Tiefsicke auf Stahlunterkonstruktion,
Teilung der Fassadenfläche im Achsenbereich der Ständer
Farbton: RAL 7035 lichtgrau oder nach Wahl des Auftraggebers

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Beispiel
Menge: 117,000 m²

**1.1.10 Beplankung der Trennwände**
Beplankung der Trennwände
Lieferung und fachgerechte Montage der Beplankung der Trennwände mit Aluminiumwellblech-Profilplatten für Fassaden, Profil 76/18mm, Beschichtung 25 µm, Stärke 0,7 mm, Befestigung mit Bimetallschrauben 5,5 x 38 mm mit EPDM Dichtung in Tiefsicke auf Stahlunterkonstruktion,
Teilung der Fassadenfläche im Achsenbereich der Ständer
Farbton: RAL 7035 lichtgrau oder nach Auswahl des Auftraggbers
Menge: 41,300 m²

**1.1.11 Liefern und fachgerechte Montage Schwingtor**
Liefern und fachgerechte Montage Schwingtor, Metall, vertikale Oberflächenprofilierung, Farbton Torflügel nach Standartfarbkarte Hersteller RAL7016 oder ähnlich, Zargenbefestigung an Stahlkonstruktion, abschließbar, vorgerüstet für bauseitigen Doppelknauf-Elektronik-Zylinder (BKS)
Maße Breite x Höhe 2,375 x 2,25m
angebotenes Fabrikat: '..........................'

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Beispielbild Schwingtor
Menge: 2,000 St

**1.1.12 Beplankung der Außenwände mit Toreinfahrt**
Beplankung der Außenwände mit Toreinfahrt
Lieferung und Montage der Beplankung der Außenwände (Toreinfahrt) einschl. anarbeiten der Beplankung an die Garagentore mit Aluminiumwellblech-Profilplatten für Fassaden, Profil 76/18mm, Beschichtung 25 µm, Stärke 0,7 mm, Befestigung mit Bimetallschrauben 5,5 x 38 mm mit EPDM Dichtung in Tiefsicke auf Stahlunterkonstruktion
Farbton: RAL 7035 lichtgrau oder nach Wahl des Auftraggebers
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Menge: 11,300 m²

**1.1.13 Abdeckung der Fassadenvertikalfugen**
Abdeckung der Fassadenvertikalfugen
Abdeckung der Fassadenvertikalfugen zwischen den Fassadensegmenten mit systemgerechtem Metall-Flachprofil, Kanten gefaltet, Deckbreite 90 mm, Farbton: RAL 7016 antrazith oder nach Wahl des Auftraggebers

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Beispielbild
Menge: 24,000 m

**1.1.14 Außenecken 90°**
Außenecken
Abdeckung der Außenecken mit systemgerechtem Metall-Winkelblech, Innenwinkel 90°, Schenkelmaße: 115 x 115 mm, Farbton: RAL 7016 antrazith oder nach Wahl des Auftraggebers
Menge: 17,000 m

**1.1.15 Außenecken 120°**
Außenecken
Abdeckung der Außenecken mit systemgerechtem Metall-Winkelblech, Innenwinkel 150°, Schenkelmaße: 115 x 115 mm, Farbton: RAL 7016 antrazith oder nach Wahl des Auftraggebers
Menge: 2,800 m

#### 1.2 Dacheindeckung

**1.2.1 Dachdeckung Trapezprofil**
Dachdeckung Trapezprofil
Stahltrapezprofile nach DIN EN 1090 als Dacheindeckung für ein einschaliges ungedämmtes Dach,
güteüberwacht, liefern und nach den Fachregeln des IFBS auf vorhandener Unterkonstruktion aus Stahlträgern IPE 100 in Negativlage (obenliegende Längsstoßüberdeckung) montieren,
Befestigung mit Setzbolzen ITW SBR-14
Trapezprofil Typ gemäß Statik: 40/183
Leitfabrikat: ArcelorMittal Building Solutions Deutschland GmbH
Mindeststahlgüte S320 GD+Z nach DIN EN 10346
Baubreite der Profiltafeln: 915 mm
Maximale Länge der Profiltafeln in 5,80m
Korrosionsschutzsystem:
verzinkt ZM120 nach DIN EN 10346 / ab Z-30.11-61
Obere Beschichtung: Polyester, Farbe anthrazit RAL 7016
zusätzlich mit Antikondensat-Vlies an der Unterseite der Trapezprofile zur zeitweisen Absorbierung von Tauwasser und somit zur Minderung der Tropfenbildung
angebotenes Fabrikat: '.........................'
Menge: 194,740 m²

**1.2.2 Gratblech außen**
Gratblech außen
Kantteil: Gratblech außen
aus bandverzinktem Stahlblech, einschließlich der erforderlichen Dichtbänder und Verbindungsmittel, liefern und montieren.
Schenkelbreite: 125 mm
Dachneigung: 3,0 °
- Materialbeschaffenheit in Anlehnung an Position 1.2.1, t = 0,75 mm
- Beschichtungssystem wie Position 1.2.1
Menge: 6,900 lfm

**1.2.3 Ortgang**
Ortgang
Kantteil: Ortgang
aus bandverzinktem Stahlblech, einschließlich der erforderlichen Dichtbänder und Verbindungsmittel, liefern und montieren.
Maße: Breite x Höhe 100 x 130 mm
- Materialbeschaffenheit in Anlehnung an Position 1.2.1, t = 0,75 mm
- Material aus gleicher Charge wie Position 1.2.1
- Beschichtungssystem wie Position
Menge: 12,200 lfm

**1.2.4 Pultdachfirst**
Pultdachfirst
Kantteil: Pultdachfirst
aus bandverzinktem Stahlblech, einschließlich der erforderlichen Dichtbänder und Verbindungsmittel, liefern und montieren.
Maße: Breite x Höhe 120 x 130 mm
Dachneigung 3,0°
- Materialbeschaffenheit in Anlehnung an Position 1.2.1, t = 0,75 mm
- Material aus gleicher Charge wie Position 1.2.1
- Beschichtungssystem wie Position 1.2.1
Menge: 26,700 lfm

#### 1.3 Dachentwässerung

**1.3.1 Traufstreifen aus Titanzink,**
Traufstreifen aus Titanzink,
nach EN 988 passend zu vorbeschriebener Dachrinne mit vorderer Einhangkante oder Wulst im Dachbereich ohne Wasserfalz liefern und montieren.
Zuschnitt 200 mm
Standardlänge 3 m
Menge: 35,100 lfm

**1.3.2 Dachrinne, halbrund**
Dachrinne, halbrund, nach EN 612 aus nach EN 988 Titanzink einschl. Rinnenhalter, liefern und montieren.
Die einzelnen Längen durch Weichlöten (10 mm gebundene Lötnaht), oder gleichwertiger Fügetechnik, z.B. Kleben, verbinden.
Nenngröße 333mm
Rinnenhalter passend zu vorgenannter Rinne,
Ausführung: - feuerverzinkt
Menge: 35,100 lfm

**1.3.3 Rinnenwinkel halbrund ca. 120° -Außenecke**
Rinnenwinkel halbrund ca. 120° -Außenecke
passend zu vorbeschriebener Dachrinne fertigen und montieren.
Menge: 1,000 St

**1.3.4 Rinnenboden halbrund**
Rinnenendboden halbrund
Rinnenboden aus Titanzink nach EN 988 halbrund mit Bördel, passend zu vorbeschriebener Dachrinne liefern und montieren.
Menge: 2,000 St

**1.3.5 Regenfallrohr kreisförmig**
Regenfallrohr kreisförmig
Kreisförmiges Regenfallrohr aus Titanzink nach EN 988
Oberfläche: Blank-Zink
liefern und montieren.
Nenngröße: 100 mm
Standardlänge 2 m
Menge: 5,200 m

**1.3.6 Rinneneinhangstutzen Form G**
Rinneneinhangstutzen Form G
Rinneneinhangstutzen aus Titanzink, nach EN 988, Form G, gerade für zylindrischen Anschluss, passend zur
vorbeschriebenen, halbrunden Dachrinne liefern und montieren.
Menge: 2,000 St

**1.3.7 Rohrbogen**
Rohrbogen
Rohrbogen aus Titanzink 60°, nach EN 988, passend zum kreisförmigen Regenfallrohr liefern und montieren.
Menge: 4,000 St

**1.3.8 Fallrohr Standrohr**
Fallrohr Standrohr
Standrohr aus Stahl nach DIN EN 1123, mit Steckmuffenverbindung, feuerverzinkt mit zusätzlicher Innenbeschichtung liefern und montieren.
Befestigung mit Fallrohrschelle passend zum Fallrohr.
DN: 100 mm
Einzellänge: 1.000 mm
Menge: 2,000 St

**1.3.9 Stundensatz Facharbeiter**
Stundensatz für Facharbeiter für zusätzliche Leistungen,
die nicht Bestandteil des Leistungsverzeichnisses sind
und nur auf Anordnung der Bauleitung und gegen
Nachweis erbracht werden
Menge: 5,000 h

## Zusätzlicher Text
Zu den Vergabe- und Vertragsbedingungen wird ein Preisnachlaß in Höhe von  ____% gewährt.
